# Maler
Angebotsaufforderung (GAEB 90, DA83)
Währung: EUR

## Zusätzlicher Text
BAUVORHABEN:  Hasenheide 94
  10967 Berlin

GEWERK:  Maler

Angaben zum Bauwerk

Ausführungsort:  Treppenhaus

Vor Angebotsabgabe ist zwingend eine
Ortsbesichtigung mit der auf Seite 1 unserer Anfrage
benannten Bauleitung durchzuführen.
Die Art der Verlegung im Hinterhausist vor Angebotsabgabe zu klären.

Ausführungszeitraum:  06.01.2025-07.02.2025

## Zusätzlicher Text
Das Bauvorhaben in der Hasenheide 94 besteht aus zwei Treppenhäusern.
Das Treppenhaus im Vorderhaus erstreckt sich über 9 Etagen. Das
Treppenhaus im Seitenflügel über 4 Etagen. Im Zuge der Elektroarbeiten
sind Schlitze in den Strukturputz gefräst worden. Ebenso sind neue
Trockenbaukoffer in den Treppenhäusern dazugekommen. Die Beschädigungen
des Strukturputzes sind auszugleichen und das beide Treppenhäuser sind
zu streichen.

## Maler- und Lackiererarbeiten - Beschicht
Datum: 05.12.24

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### Titel 1 Allgemeine Vorarbeiten

**1.1 Flächen mit Folie schützen**
Abdeckfolie liefern und Treppen, Fenster, Türen,
Aufzugsprotale und Geländer
etc. abdecken und vor Verschmutzung schützen.
Eventuelle Abklebearbeiten sind in den Preis
einzukalkulieren. Nach Abschluss der Arbeiten das
Abdeckmaterial aufnehmen und
entsorgen.
Menge: 215,000 m²

**1.2 Flächen mit Filzpappe schützen**
Filzpappe liefern und Bodenflächen abdecken und vor
Verschmutzung schützen. Eventuelle Abklebearbeiten
sind in den Preis einzukalkulieren. Nach Abschluss der
Arbeiten das Abdeckmaterial aufnehmen und entsorgen.
Menge: 103,000 m²

**1.3 Befestigungsmittel entfernen**
Alte, unbrauchbare Haken, Schrauben, Nägel oder
sonstige Befestigungsmittel entfernen und
entstandene Putzschäden beiarbeiten bzw. vorhandene
Rückstände (z. B. Klebereste) restlos entfernen.
Menge: 20,000 St

### Titel 2 Putzschäden beseitigen

**2.1 Risse beiarbeiten**
Risse in Putzflächen aufweiten, säubern, fachgerecht
mit elastischer Verfugmasse verfüllen, spachteln und
nach Herstellervorschrift mit einem Elastikgewebe
armieren.
Menge: 30,000 m

**2.2 beschädigte Putzfläche erneuern**
beschädigte und lose Putzflächen an Wänden und
Decken bis auf festen Grund abtragen.
Flächen reinigen und grundieren.
Haftputzgips - wenn nötig mehrlagig - auftragen, an die

vorhandenen Flächen übergangslos angleichen, abziehen,
und mit einem Strukturputz in analogie zum Bestand
versehen..
Menge: 20,000 m²

**2.3 Leitungsschlitze schließen**
Schließen von Leitungsschlitzen nach der
Elektroinstallation durch füllen der Leitungsschlitze
mit Spachtelmasse.

Breite Leitungsschlitze: Circa 2cm
Menge: 80,000 m

### Titel 3 Wand- und Deckenflächen vorbehandeln

**3.1 Flächen grundieren**
Wand- oder Deckenflächen mit einer für den
Untergrund geeigneten und dem weiteren Aufbau
erforderlichen Grundierung nach Herstellervorschrift
grundieren.

Lacryl Tiefgrund ELF 595 oder gleichwertig
Menge: 2500,000 m²

**3.2 Wandflächen pigmentiert grundieren**
*** Bedarfsposition ohne GB
-nur auf Anweisung der Bauleitung-

Wandflächen auf vorbereitetem Putzuntergrund einmal mit
weiss pigmentierter Grundierung als Sauberkeitsanstrich
gleichmässig streichen.

Haftgrund LF 3720 oder gleichwertig
Menge: 1,000 m²

**3.3 Nikotinflächen isolieren**
*** Bedarfsposition ohne GB
Verräucherte Flächen, Nikotinflecken an Decken
oder Wänden, mit einem Isolieranstrich nach Angabe
des Herstellers versehen.

Aqualoma ELF 202 oder gleichwertig

Farbton: weiss
Menge: 1,000 m²

**3.4 Wasserflecken isolieren**
*** Bedarfsposition ohne GB
Durchgeschlagene Feuchtigkeitsstellen, an Decken-
oder Wandflächen, mit einem Isolieranstrich, nach
Angabe des Herstellers, behandeln.

Isogrund 924, wasserverdünnbar oder gleichwertig

Farbton: weiss
Menge: 1,000 m²

**3.5 Flächen spachteln**
*** Bezugsbeschreibung
Wand- oder Deckenflächen vollflächig mit einer
geeigneten Spachtelmasse nach Herstellervorschrift
spachteln und anschliessend glätten einschl.
Grundierung.
Das entfernen vorhandener Dübel, Nägel, Haken,
Schrauben
oder sonstige Befestigungsmittel ist in den
Einheitspreis einzukalkulieren.

Handspachtel 1882 oder gleichwertig
Lacryl Tiefgrund ELF 595 oder gleichwertig
Menge: 50,000 m²

**3.6 Strukturputz wiederherstellen bis 0,1m²**
*** wie Position 3.5
Strukturputz wiederherstellen wie im beigefügten Bild
in Anlehnung an die Bestandsflächen.

2mm Strukturputz

Kleinflächen unter 0,1m²
Menge: 100,000 Stk

**3.7 Strukturputz wiederherstellen bis 1m²**
*** wie Position 3.5
Strukturputz wiederherstellen wie im beigefügten Bild
in Anlehnung an die Bestandsflächen.

2mm Strukturputz

Flächen unter 1m²
Menge: 20,000 Stk

**3.8 Strukturputz wiederherstellen über 1m²**
*** wie Position 3.5
Strukturputz wiederherstellen wie im beigefügten Bild
in Anlehnung an die Bestandsflächen.

2mm Strukturputz

Flächen über 1m² zur Abrechnung nach entsprechender
Fläche
Menge: 100,000 m²

### Titel 4 Wand- und Deckenflächen tapezieren und/oder streichen

**4.1 Flächen m. Dispersionsfarbe streichen**
Decken- und Wandflächen auf vorbereitetem
Untergrund zweimal mit waschbeständiger
Innenwand-Dispersion deckend streichen.

Nassabriebbeständigkeitsklasse 3

Malerweiss LF oder gleichwertig

Farbton: gemäß Farbonzept, weiß
Menge: 1320,000 m²

**4.2 Anstrich Farbton -leicht getönt- als Zulage**
*** Bedarfsposition ohne GB
Zulage zur Vorpos.

leicht getönte Anstriche der
Nassabriebbeständigkeitsklasse 1,2 und 3
deckend auf Decken- oder Wandflächen ausführen.

Farbton: gemäß Farbonzept
Menge: 1,000 m²

**4.3 Anstrich Farbton -mittel getönt- als Zulage**
Zulage zur Vorpos.

Mittel getönte Anstriche der
Nassabriebbeständigkeitsklasse 1,2 und 3
deckend auf Decken- oder Wandflächen ausführen.

Farbton: gemäß Farbonzept
Menge: 240,000 m²

**4.4 Anstrich Farbton -satt getönt- als Zulage**
*** Bedarfsposition ohne GB
Zulage zur Vorpos.

Satt getönte Anstriche der
Nassabriebbeständigkeitsklasse 1,2 und 3
deckend auf Decken- oder Wandflächen ausführen.

Farbton: gemäß Farbonzept
Menge: 1,000 m²

**4.5 Versiegelung mit Acrylat**
Fugen zwischen Putz-, Beton- und Gipskartonflächen
oder ähnlichen Baustoffen mit dauerelastischer
Acryl-Fugenmasse versiegeln, einschl. grundieren
und soweit erforderlich abkleben.

Acryl-Dichtmasse 395 oder gleichwertig

Hinweis: Fensteranschlüsse und Deckenixel der neuen
Trockenbaudecke sowie vertikaler Trockenbaukoffer.
Menge: 500,000 m

**4.6 Etagennummer aufmalen**
Aufmalen der Etagennummer an die Wand gegenüber der
Treppe wie im Farbkonzept dargestellt.

Höhe der Zahl/Buchstaben: 50cm
Farbton:  Schwarz
Menge: 14,000 Stk

### Titel 5 Lackierarbeiten

**5.1 Zarge lackieren**
*** Bezugsbeschreibung
Zarge außenseitig im RAL Farbton lackieren.
Vorbereitungsarbeiten wie reinigen, anschleifen,
abkleben sind mit einzukalkulieren.

Breite Tür:  88,5cm
Höhe Tür:  201cm
Tiefe Zarge außen: 5cm
Untergrund: Stahl
Farbton:  nach Wahl des AG (RAL 7016)
Menge: 27,000 Stk

**5.2 Türblatt lackieren**
*** wie Position 5.1
für das Türblatt (außenseitig).

Farbton: nach Wahl des AG (Signalweiß RAL 9003 oglw.)

Breite Tür:  88,5cm
Höhe Tür:  201cm
Menge: 27,000 Stk

**5.3 Geländer lackieren**
Lackieren des Geländers inklusive aller notwendigen
Vorarbeiten wie reinigen, anschleifen, grundieren und
lackieren in einem RAL Farbton nach Wahl des AG
(Farbton: RAL 7016).

Geländerabmessungen wie beigefügt bestehend aus
einem Holm (schützen aber nicht lackieren) und 1
vertialen Füllstab (Durchmesser 30mm) in einem Abstand
von 10cm sowie einem Untergurt parallel zur Obergurt.
Es befidnet sich circa einmal pro Meter eine Konsole
welches ebenfalls mit zu lackieren ist.

Die umliegenden Fliesen sind Treppenwangen sind
ausreichend vor Verschmutzung zu schützen!

Abrechnung je laufendem Meter Geländer.
Menge: 70,000 m

### Titel 6 Stundenlohnarbeiten

**6.1 Stunden eines Facharbeiters**
Stunden eines Facharbeiters
Für die angesetzten Stundenlöhne sind Verrechnungssätze
einzusetzen, die sämtliche Aufwendungen wie Grundlohn,
Zuschläge für Gemeinkosten, Sozialkostenbeiträge, sowie
Nebenkosten enthalten.
Für übliche Arbeitszeiten zwischen 06.00 Uhr und 18.00
Uhr an Werktagen.
Arbeiten zum Stundennachweis dürfen nur auf
ausdrückliche Anweisung und Rücksprache mit der
Bauleitung im vorhinein ausgeführt werden. Die
Stundenzettel sind so zu führen, dass auch später noch
klar ist wo wurde wann gearbeitet, was wurde
verrichtet.
Die Stundenzettel sind der Bauleitung am folgenden
Arbeitstag vorzulegen.

Die Stunden sind für Arbeiten in den Wohnungen der
Mieter gedacht. Hierzu gehören das Verfugen und
Nachstreichen an neu eingebauten Fenstern sowie
Dübellöcher schließen, schleifen, streichen an den
Decken in den Fluren der Mieter.

Ansatz 4 Stunde je WE.

27 WE x 4 Stunden = 108 Stunden
Menge: 108,000 h

**6.2 Stunden eines Bauhelfers**
*** Bedarfsposition ohne GB
Stunden eines Bauhelfers
Für die angesetzten Stundenlöhne sind Verrechnungssätze
einzusetzen, die sämtliche Aufwendungen wie Grundlohn,
Zuschläge für Gemeinkosten, Sozialkostenbeiträge, sowie
Nebenkosten enthalten.
Für übliche Arbeitszeiten zwischen 06.00 Uhr und 18.00
Uhr an Werktagen.
Arbeiten zum Stundennachweis dürfen nur auf
ausdrückliche Anweisung und Rücksprache mit der
Bauleitung im vorhinein ausgeführt werden. Die
Stundenzettel sind so zu führen, dass auch später noch
klar ist wo wurde wann gearbeitet, was wurde
verrichtet.
Die Stundenzettel sind der Bauleitung am folgenden
Arbeitstag vorzulegen.
Die Stunden werden hauptsächlich für das Umräumen in
Kellern benötigt, daher wird zunächst der Ansatz
gewählt 1 h je Keller/Mieteinheit, ein Anspruch auf
Erfüllung und Abrechnung besteht hingegen nicht, da
dies von der Mitwirkungsbereichtschaft der Mieter
abhängt
Menge: 1,000 h

USt %: 19,00
